# Laje de painel de madeira lamelada colada cruzada (CLT) "STORA ENSO"

- Propriedade do ficheiro: CYPE INGENIEROS, S.A.
- Formato: FIEBDC-3/2002
- Moeda: EUR
- Custos indirectos: 3.00 %
- IVA: 23.00 %

**EMD020** m² Laje de painel de madeira lamelada colada cruzada (CLT) "STORA ENSO", de superfície média maior de 6 m², de 60 mm de espessura, formado por três camadas de lamelas de madeira, coladas com adesivo sem ureia-formaldeído, com camadas sucessivas perpendiculares entre si e disposição transversal das lamelas nas camadas exteriores, acabamento superficial qualidade não vista em ambas as faces, de madeira de abeto vermelho (Picea abies) e pinho silvestre (Pinus sylvestris), com tratamento superficial hidrofugante, transparente; dessolidarização com banda elástica de poliuretano de célula fechada, de 12 mm de espessura; reforço de juntas entre painéis, através de painéis macho-fêmea para a sua correcta ensamblagem fixados com parafusos autoperfurantes e vedação com fita adesiva betuminosa de dupla face; elementos de fixação mecânica, de aço galvanizado tipo DX51D+Z275N e fita adesiva de polietileno de 60 mm de largura.
Fornecimento e montagem de laje de painel de madeira lamelada colada cruzada (CLT) "STORA ENSO", de superfície média maior de 6 m², de 60 mm de espessura, formado por três camadas de lamelas de madeira, coladas com adesivo sem ureia-formaldeído, com camadas sucessivas perpendiculares entre si e disposição transversal das lamelas nas camadas exteriores, acabamento superficial qualidade não vista em ambas as faces, de madeira de abeto vermelho (Picea abies) e pinho silvestre (Pinus sylvestris), classe de serviço 1 e 2, segundo NP EN 1995-1-1, Euroclasse D-s2, d0 de reacção ao fogo, condutibilidade térmica 0,13 W/(m°C), densidade 490 kg/m³, calor específico 1600 J/kgK, factor de resistência à difusão do vapor de água 20, conteúdo de humidade à entrega de 12% (+/- 2%), classe resistente C24 e módulo de elasticidade paralelo de 12500 N/mm², com tratamento superficial hidrofugante, transparente. Incluindo lingas para facilitar a descarga, dessolidarização com banda elástica de poliuretano de célula fechada, de 12 mm de espessura; reforço de juntas entre painéis, através de painéis macho-fêmea para a sua correcta ensamblagem fixados com parafusos autoperfurantes e vedação com fita adesiva betuminosa de dupla face; elementos de fixação mecânica, de aço galvanizado tipo DX51D+Z275N e fita adesiva de polietileno de 60 mm de largura; cortes, entalhes para a sua correcta ensamblagem, nivelamento e colocação dos elementos de ligação e reforço. Trabalhado em oficina e colocado em obra.
Inclui: Implantação e marcação de eixos. Colocação da banda dessolidarizadora. Preparação dos painéis para a sua descarga. Colocação e fixação provisória dos painéis. Aprumo e nivelamento. Execução das uniões. Fixação definitiva dos painéis. Colocação da fita de vedação.
Critério de medição de projecto: Superfície medida segundo documentação gráfica de Projecto, sem deduzir aberturas.
Critério de medição de obra: Medir-se-á a superfície realmente executada segundo especificações de Projecto, sem deduzir aberturas. Consideram-se incluídos todos os elementos integrantes da estrutura assinalados nos desenhos e pormenores do Projecto.

| Código | Un | Descrição | Rendimento | Preço | Importância |
|---|---|---|---|---|---|
| mt07ems020pccava | m² | Painel de madeira lamelada colada cruzada (CLT) "STORA ENSO", de superfície média maior de 6 m², de 60 mm de espessura, formado por três camadas de lamelas de madeira, coladas com adesivo sem ureia-formaldeído, com camadas sucessivas perpendiculares entre si e disposição transversal das lamelas nas camadas exteriores, acabamento superficial qualidade não vista em ambas as faces, de madeira de abeto vermelho (Picea abies) e pinho silvestre (Pinus sylvestris), classe de serviço 1 e 2, segundo NP EN 1995-1-1, Euroclasse D-s2, d0 de reacção ao fogo, condutibilidade térmica 0,13 W/(m°C), densidade 490 kg/m³, calor específico 1600 J/kgK, factor de resistência à difusão do vapor de água 20, conteúdo de humidade à entrega de 12% (+/- 2%), classe resistente C24 e módulo de elasticidade paralelo de 12500 N/mm²; CLT 60 L3s NVI WW 24 SAN. Inclusive lingas para facilitar a descarga. (material) | 1.150 | 49.43 | 56.84 |
| mt07ems030 | Ud | Repercussão por m² de tratamento superficial hidrofugante, transparente, aplicado numa face do painel de madeira lamelada colada cruzada. (material) | 1.000 | 4.00 | 4.00 |
| mt16pdg060a | m | Banda elástica de poliuretano de célula fechada, de 12 mm de espessura. (material) | 0.350 | 14.30 | 5.01 |
| mt07mee604b | Ud | Repercussão por m² de reforço de juntas entre painéis, através de painéis macho-fêmea para a sua correcta ensamblagem fixados com parafusos autoperfurantes e vedação com fita adesiva betuminosa de dupla face. (material) | 1.000 | 2.00 | 2.00 |
| mt07mee603 | Ud | Repercussão por m² de elementos de fixação mecânica, de aço galvanizado tipo DX51D+Z275N, para montagem de painel de madeira lamelada colada cruzada. (material) | 1.000 | 1.50 | 1.50 |
| mt15dra070a | m | Fita adesiva de polietileno de 60 mm de largura, para a vedação nos encontros dos painéis e para a fixação e a vedação de lâminas transpiráveis. (material) | 0.200 | 0.98 | 0.20 |
| mq07gte010c | h | Autogrua de braço telescópico com uma capacidade de elevação de 30 t e 27 m de altura máxima de trabalho. (equipamento) | 0.050 | 66.84 | 3.34 |
| mo048 | h | Oficial de 1ª montador de estruturas de madeira. (mão de obra) | 0.354 | 17.69 | 6.26 |
| mo095 | h | Ajudante de montador de estruturas de madeira. (mão de obra) | 0.708 | 17.27 | 12.23 |
| % | % | Custos directos complementares | 2 % | 91.38 | 1.83 |
|  |  | Custos directos |  |  | 93.21 |
